# Burg Huelshoff-Heizzentrale
Angebotsaufforderung (GAEB DA XML 3.3, DA83)
Projekt: 372-003
Währung: EUR
Erstellt mit: GXML Toolbox V3.3 R20220330, ORCA AVA 26.0.8 26.00.08, 05.11.2025

## 1. Allgemeiner Bauablauf
HINWEIS!

DIE ALLGEMEINE BAUBESCHREIBUNG BEFINDET SICH IM ANHANG.

1. ALLGEMEINER BAUABLAUF

Die Verlegung der Nahwärmeleitung erfolgt in zwei Bauabschnitten. Der erste Bauabschnitt umfasst die Errichtung der Heizzentrale (HZ), sowie die Verlegung der Nahwärmeleitungen von der HZ bis zum Technikraum im Torhaus der Vorburg. Der Leitungsgraben wird bis zur alten Schmiede erweitert für bauseitige Leitungen. Die Arbeiten finden innerhalb der denkmalgeschützten Parkanlage der Burg statt.

Der zweite Bauabschnitt wird zu einem späteren Zeitpunkt umgesetzt. Er umfasst die Verlegung der Nahwärmeleitung vom Torhaus über den Hof der Vorburg, die Brücke zur Burg und den Burghof bis in die Hauptburg.

Bauabschnitt 1
1. Baustelle einrichten
2. Abbrucharbeiten Bodenplatte und vorbereitende Erdarbeiten für die Bodenplatte in HZ
3. Erdarbeiten für Graben Versorgungsleitungen, incl. Sandbettung
4. Nahwärme, LWL-Leitung und Trinkwasser verlegen
5. Erdarbeiten für Graben verfüllen und Oberfläche wieder herstellen
6. Bodenplatte HZ
7. Maurerarbeiten für Trennwände und Öffnungen
8. Dacharbeiten (Dach öffnen, Dachstuhl anpassen)
9. Einbau Schornstein
10. Dacharbeiten (Dach wieder herstellen)
11. Montage und Anschluss Hackschnitzelheizung
12. Zimmerarbeiten Bohlenwände Tore
13. Baustelle räumen

Bauabschnitt 2
1. Aufnehmen von Pflaster und Betonsohle
2. Erdarbeiten für Graben Versorgungsleitungen bis Hauptburg, incl. Sandbettung
3. Nahwärme verlegen, sowie Anschluss im Gebäude wieder herstellen
4. Graben verfüllen und Oberfläche wieder herstellen

## 2. Leistungsüberblick
2. LEISTUNGSÜBERBLICK

- Zimmerarbeiten an Dachkonstruktion
- Dacharbeiten für das abnehmen und neu einbauen Dachhaut
- Dacharbeiten für Schornsteinkopfverkleidung
- Zimmerarbeiten für Bohlenwände Hackschnitzellager
- Entsorgung Schadstoffe

## 3. Allgemeine Vorbemerkungen
3. ALLGEMEINE VORBEMERKUNGEN

Bei der gesamten Anlage handelt es sich um ein hochrangiges Baudenkmal. Die Außenanlagen sind ein Gartendenkmal.

1. BAUSTELLENEINFAHRT
Die Zufahrt zur Baustelle ist in der allgemeinen Baubeschreibung beschrieben. Der AN hat die Baustellenzufahrt während der Bauzeit in ordnungsgemäßem Zustand zu halten und die Zufahrt zu den Nachbargebäuden dauernd zu gewährleisten. Beschädigungen an öffentlichen und privat-rechtlichen Gegenständen, wie Straßen, Zäunen, Pflanzungen usw. hat der AN auf eigene Kosten zu beseitigen.

1. BAUSTELLENBEREICH
Dem AN stehen beschränkt Lager-, KFZ-Stellflächen und Bewegungsflächen auf dem Baugrundstück zur Verfügung. Größere Lagermöglichkeiten gibt es außerhalb der BE im Bereich des frei zugänglichen Parkplatzes (nicht eingezäunt) und nach Abstimmung mit der Bauleitung. Eventuell notwendige Sicherungs- und Absperrmaßnahmen fallen zu Lasten des AN. Entfernung bis zur Baustelle: ca. 70 m!
Der Lagerplatz ist nach Abschluss der Arbeiten sauber zu räumen. Das Beseitigen aller von den Arbeiten des AN herrührenden Verunreinigungen und des Bauschutts muss während der Bauzeit nach Aufforderung, mindestens aber wöchentlich erfolgen. Die Baustelle ist täglich von Resten der verarbeiteten Materialien, Verpackungen, Getränke- oder Essensreste, etc. zu säubern. Sollten diese Abfälle auf der Baustelle verbleiben, wird die Reinigung der Baustelle durch eine Reinigungsfirma angeordnet. Die entstehenden Kosten werden dem Verursacher in Rechnung gestellt.

1. SICHERHEIT UND SAUBERKEIT AUF DER BAUSTELLE
Der Auftragnehmer ist für den auf ihn übertragenen Teilbereich der Baumaßnahmen verantwortlich. Er hat die von ihm beherrschbaren Gefahren auszuschließen, für Ordnung auf seiner Arbeitsstelle zu sorgen und die Sicherheit seiner Beschäftigten zu gewährleisten. Für das Bauvorhaben wird ein Sicherheits- und Gesundheitsschutzplan, sowie eine Baustellenordnung erarbeitet, die vom AN zu beachten und umzusetzen sind. Der AN ist für die Einweisung mindestens eines ständig anwesenden Mitarbeiters in die SiGe-Planung verantwortlich, der die notwendigen Vorgaben und Maßnahmen an sämtliche Mitarbeiter weiterleitet und die Einhaltung regelmäßig überwacht.
Für die ordnungsgemäße Schuttbeseitigung und Baustellenreinigung ist der AN beweispflichtig. Abfall, Schmutz und Bauschutt aus eigener Leistung sind ohne Aufforderung ständig, min. jedoch 1x wöchentlich von der Baustelle zu entfernen. Durch den AN verunreinigte öffentliche Straßenräume sind arbeitstäglich zu säubern. Anfallende Stoffe sind grundsätzlich nach Arten zu trennen, in Behältern des AN zu sammeln und gemäß den geltenden Vorschriften zu entsorgen bzw. zu verwerten.
Nach Beendigung der Vertragsleistung sind sowohl die Lager- und Arbeitsplätze als auch die Baustelle selbst zu räumen und in einen ordnungsgemäßen Zustand zu versetzen. Kommt der AN diesen Verpflichtungen trotz Aufforderung in einer angemessenen Frist nicht nach, ist der AG berechtigt, die Beseitigung durch Dritte auf Kosten des AN zu veranlassen.
Das Anbringen von Firmenschildern auf der Baustelle ist ohne Absprache mit der örtlichen Bauleitung nicht gestattet. Firmenbanner am Bauzaun sind generell verboten.

1. BAUSTELLENEINRICHTUNG
Baustelleneinrichtung als Leistung dieses LVs.
Die sonstige Einrichtung der Baustelle erfolgt einschl. der genauen Planung durch den AN nach den eigenen Erfordernissen und den Vorgaben des AG.
Seitens des AG werden keine Aufenthaltsräume bereitgestellt; die Räumlichkeiten des Gebäudes dürfen durch AN nicht als Pausen- oder Lagerräume genutzt werden; eigene Schlosser- oder Bautüren sind verboten. Container des AN dürfen nach Rücksprache und schriftlicher Freigabe durch die Bauleitung des AG aufgestellt werden. Diese Leistungen sind Nebenleistungen, deren Aufwendung in die Einheitspreise einzukalkulieren sind. Die Aufstellung von Wohnunterkünften auf der Baustelle ist nicht gestattet.
Bauseits stehen für die Leistung des AN keine Gerüste oder Hebezeuge, wie Hubsteiger, Rollgerüste, Baukräne oder Aufzüge zur Verfügung. Traggerüste und Abstützungen müssen vom Unternehmer eigenverantwortlich geplant und ausgelegt werden. Es wird ausdrücklich vereinbart, dass sämtliche Gerüst- und Abstützungsarbeiten keine besonderen Leistungen sind, soweit nicht anders in den Positionen beschrieben.
Der AN ist für die Beleuchtung seines eigenen Arbeitsplatzes zuständig.

1. GERÜSTE
Die Gerüste über 2.00m werden vom Rohbauunternehmer oder AG bereitgestellt oder in dem nachfolgenden Leistungsverzeichnis beschrieben. Gerüste unter 2.00m werden nicht besonders vergütet und sind in die Einheitspreise einzukalkulieren. Alle Gerüste sind nach den Bestimmungen der Bauberufsgenossenschaft, den Richtlinien der Baupolizei und den UVV-Vorschriften und der DIN 4420 neuester Fassung zu errichten.

1. TERMINABLAUF
Der Auftragnehmer hat unmittelbar nach Auftragserteilung mit der zuständigen Bauleitung verbindliche Ausführungstermine abzustimmen. Der Auftragnehmer hat einen Terminablaufplan zu erstellen, aus dem der Ablauf der gesamten, in der Leistungsbeschreibung enthaltenen Arbeiten zu ersehen ist. Als Zeiteinheit ist die Woche zu wählen. Die in der Bauzeit enthaltenen Unterbrechungen, wie Bauferien und dgl. sind zu beachten.

1. Der Auftraggeber behält sich vor, im Auftragsschreiben das Ende der Ausführungsfrist und etwaige Einzelfristen datumsmäßig festzulegen.

1. ZUTRITT ZUR BAUSTELLE
Zutritt zur Baustelle durch nicht an der Ausführung Beteiligte ist nur mit Genehmigung der Bauleitung zulässig. Eine Zustimmung schließt jedoch alle Haftungsansprüche aus.

1. LÄRMSCHUTZ
Die Regelarbeitszeit für die vertragliche Leistung auf der Baustelle ist montags bis freitags von 7:00 bis 20:00 Uhr einzuhalten.
Bei der Durchführung der Arbeiten ist das Bundesimmissionsschutzgesetz (aktuelle Fassung) zu beachten. Die Belästigung der benachbarten Anwohner und der, in den umliegenden Wohn- und Betriebsgebäuden tätigen Personen durch Staub und Lärmemissionen sind durch geeignete Maßnahmen zu minimieren.

1. ABFALLENTSORGUNG
Die Entsorgung von Abfällen muss unter Beachtung des Kreislaufwirtschafts- und Abfallgesetzes erfolgen. Baustellenabfälle sind vom Zeitpunkt ihrer Entstehung an voneinander getrennt zu halten, soweit dies für ihre ordnungsgemäße Verwertung bzw. Entsorgung erforderlich ist. Sollten bei der Baumaßnahme Sonderabfälle (z.B. Teerpappe, behandelte Holzfensterrahmen, asbesthaltige Materialien, PAK-haltige Isolierungen o.ä.) anfallen, so müssen diese getrennt entsorgt werden. Sie dürfen nicht mit dem Bauschutt vermischt werden.

1. AUSFÜHRUNGSUNTERLAGEN DES AG
Die Ausführungsunterlagen werden auf schriftlichen Antrag in 1-facher Ausfertigung unentgeltlich übergeben. Weitere Unterlagen werden gegen Erstattung der Selbstkosten zur Verfügung gestellt.

1. BAULEITUNG DES UNTERNEHMERS
Der AN ist verpflichtet, die Baustelle für den Bereich seiner Leistungen durch einen Fachbauleiter überwachen zu lassen. Dieser muss mit ausreichender Entscheidungsbefugnis ausgestattet sein, um verbindliche Vereinbarungen treffen zu können. Der Fachbauleiter hat während der Durchführung der vertraglichen Leistungen eine intensive Baustellenpräsenz zu gewährleisten. Er muß über eine der Aufgabe entsprechende abgeschlossene Fachausbildung und eine angemessene Baustellenpraxis verfügen. Der Fachbauleiter ist schriftlich nach Auftragsbestätigung zu benennen. Er darf nur in besonderen Fällen und nur mit Genehmigung des Auftraggebers ausgetauscht werden. Aus triftigen Gründen kann der AG jedoch die sofortige Ablösung verlangen.
Die "Vertragssprache" ist deutsch. Der AN hat dafür Sorge zu tragen, dass während der gesamten Ausführungszeit eine Person auf der Baustelle anwesend ist, die in deutscher Sprache verhandeln und Anweisungen entgegennehmen kann. Dies ist i.d.R. der Fachbauleiter. Kommt der AN dieser Forderung nicht nach, so ist der AG nach einmaliger fristloser Aufforderung berechtigt, einen Dolmetscher auf Kosten des AN zu beauftragen.

1. ALLGEMEIN
Eine Feststellung unsachgemäß ausgeführter Arbeiten, insbesondere Toleranzüberschreitungen der Vorhandwerker, die ein zulässiges Maß überschreiten, sind der Bauleitung vor Beginn der weiteren Arbeiten schriftlich anzuzeigen.

1. BAUTAGEBERICHTE
Der AN verpflichtet sich, arbeitstäglich ein Bautagebuch zu führen und wöchentlich an die zuständigen örtlichen Bauleitungen zu übergeben. Zu dokumentieren sind in den Bautagesberichten v.a. die durchgeführten Arbeiten, die eingesetzten Mitarbeiter und Geräte einschl. deren Arbeitszeiten. Arbeitsunterbrechungen und Behinderungen sind besonders auszuweisen.

1. ORTSBESICHTIGUNG
Dem Bieter wird empfohlen, sich vor Abgabe des Angebots an Ort und Stelle über Art, Umfang und eventuelle Erschwernisse der auszuführenden Leistung sowie über die Zugangsmöglichkeiten zum Gebäude zu überzeugen.
Aus Unkenntnis der örtlichen Situation gestellte Nachforderungen von Mehrkosten können nicht geltend gemacht werden und werden abgelehnt.

## 4. Zusätzliche Technische Vertragsbedingungen (ZTV)
4. ZUSÄTZLICHE TECHNISCHE VERTRAGSBEDINGUNDEN (ZTV)

1. Es gelten die anerkannten Regeln der Technik.

1. Ein Baukran steht bauseits nicht zur Verfügung.

1. Alle erforderlichen Leistungen umfassen auch die Lieferung der dazugehörigen Materialien, einschließlich abladen und lagern auf der Baustelle sowie erforderliche Zwischen- und Höhentransporte bis zur Verwendungsstelle.

1. Wenn in der Leistungsbeschreibung nicht anders vermerkt, wird anfallender Schutt Eigentum des AN und ist von diesem zu entsorgen. Anfallende Kosten für Abfahrt und Deponiegebühren sind mit einzurechnen.

1. Die jeweiligen Hersteller-Richtlinien zur Verarbeitung und Montage sind zu beachten!

1. Befestigungen / Verankerungen sind nur mit bauaufsichtlich zugelassenen Dübeln entsprechend der Zulassung und den Bemessungsregeln der DIN 1055-4 zulässig.

1. Der Verarbeiter hat sich vor Ausführung seines Gewerkes davon zu überzeugen, dass der bauliche Untergrund oder Vorleistungen den Voraussetzungen für sein Gewerk entsprechen. Evtl. Bedenken sind dem Auftraggeber vor Ausführung schriftlich mitzuteilen.

1. Der Wetterschutz des trockenen Bauholzes ist ständig zu gewährleisten.

1. Ein Treppenturm zur Erschließung des Daches wird bausitig bestellt.

1. Sofern Sicherungsmaßnahmen wie Dachfanggerüste, Dachschutzwände oder ähnliche Einrichtungen für die eigenen Arbeiten erforderlich sind und nicht gesondert ausgeschrieben wurden, sind die Kosten hierfür in den Einheitspreisen mit einzukalkulieren.

1. Alle durch die oben genannten Anforderungen entstehenden Kosten gelten mit den Einheitspreisen als abgegolten, soweit sie in den Positionen nicht besonders aufgeführt sind.

## 5. Bauwesenversicherung Bieterangabe
5. Bauwesenversicherung Bieterangabe

Der AG bietet dem AN eine Bauwesenversicherung an. Für diese wird vom AG eine Umlage in Hohe von 0,30 % der Abrechnungssumme (netto) erhoben.

Fur den Fall, dass sich der Bieter am o.g. Umlageverfahren beteiligen mochte ist im nachfolgeden Textfeld mit "Ja" zu ergänzen.

Wahl des AN (Ja/Nein):

'..........................................'
(vom Bieter anzugeben)

Wird hier kein Eintrag vorgenommen, so kann der Auftragnehmer diese Versicherungsleistung nicht in Anspruch nehmen.

## 21 Holz- und Zimmererarbeiten Heizzentrale

### Titel 01 Sicherungsmaßnahmen

*Hinweis: Hinweis Baustelleneinrichtung*
HINWEIS BAUSTELLENEINRICHTUNG

Die Baustelle ist wie folgt eingerichtet:

Baustelleneinrichtung- und Lagerplatz vor der Heizzentrale, eingezäunt durch Standard-Bauzaunelemente (h:2,00m). Größe: Ca 32m x 1,5m-5m

An der Heizzentrale wird bauseits ein Wasseranschluss (haushaltsüblicher Anschluss, GEKA ¾") zur Verfügung gestellt.

An der Heizzentrale wird bauseits ein Baustrom-Verteiler mit folgenden Anschlüssen zur Verfügung gestellt: 6 x 230 V; 2 x 16 Ampere, 1 x 32 Ampere

WC-Container wird bauseits gestellt.

**01.1 Schornstein Gerüst**
Lieferung, Montage und Demontage eines standsicheren Arbeitsgerüsts zur Einrüstung eines freistehenden Schornsteins auf dem Dach. Die Gerüststellung erfolgt auf einer geneigten Dachfläche (Dachneigung ca. 11°) mit Wellzementfaserplatten.

- Schornsteinhöhe über Dach: ca. 2,10 m (Traufseite), ca. 2,00 m (Firstseite)
- Schornstein Rohmaß: ca. 67 × 67 cm
- Fertigmaß mit Verkleidung: ca. 85 × 85 cm
- Arbeitsgerüst mit Seitenschutz gemäß DIN EN 12811-1 / DIN 4420-1, Lastklasse 3
- Lastverteilung Gerüst muss flächig áuf Dachfläche erfolgen
- Inkl. An- und Abtransport, Auf- und Abbau, Befestigung und Verankerung (sofern technisch erforderlich)
- Ausführung gemäß DIN 4422-1, UVV, BG BAU.
Menge: 1,000 St

**01.2 Vorhaltung Schornsteingerüst**
Vorhaltung der zuvor beschriebenen Position Schornsteingerüst.

Abrechnung je St/Woche
Menge: 2,000 St/W

**01.3 Seitliche Absturzsicherung Ortgang**
Lieferung, Montage und Demontage einer temporären Absturzsicherung entlang des Ortgangs zur Sicherung während Dacharbeiten.

- gemäß DIN EN 13374, Klasse B
- Aufbau auf Wellzementfaserplatten, Dachneigung 11°
- Inkl. aller Halterungen, Befestigungsmittel, Klemmen, Transport- und Nebenleistungen.
Menge: 13,000 m

**01.4 Vorhaltung Seitliche Absturzsicherung Ortgang**
Vorhaltung der zuvor beschriebenen Position Seitliche Absturzsicherung Ortgang.

Abrechnung je m/Woche
Menge: 52,000 m/Wo

**01.5 Dachflächen überbauen**
Zulageposition für das Überbauen der Dachflächen.
Eine Lastabtragung auf die Dachfläche (Wellzementfaserplatten) möglich.
Hierfür sind Lastverteilungsplatten einzubauen und einzukalkulieren.
Dachneigung: ca. 11°
Menge: 35,000 m²

**01.6 Vorhaltung Dachflächenüberbauung**
Vorhaltung der zuvor beschriebenen Position Dachflächenüberbauung.

Abrechnung je m²/Woche
Menge: 140,000 m²/W

**01.7 Personenauffangnetz**
Liefern, montieren und demontieren eines Personenauffangnetzes gemäß DIN EN 1263-1/-2, zur Sicherung von Dacharbeiten.

Befestigung in der Sparrenlage mit zugelassenen Anschlagmitteln gemäß Herstellerangaben

- Abmessungen: ca. 12 × 7 m
- Inkl. An- und Abtransport, Montagehilfsmittel, PSA sowie aller Nebenleistungen.
- Fallhöhen: bis ca. 3,0 m im Firstbereich, ca. 1,0 m im Traufbereich
Menge: 84,000 m²

**01.8 Vorhaltung Personenauffangnetz**
Vorhaltung der zuvor beschriebenen Position Personenauffangnetz.

Abrechnung je m²/Woche
Menge: 336,000 m²/W

### Titel 02 Dacharbeiten

**02.1 Dachhaut abnehmen, asbesthaltig**
Abnehmen von Wellzementfaserplatten in ca 2m breiten Streifen von Traufe bis zu First, sowie um den Schornstein. Asbesthaltig.

- Arbeiten gemäß TRGS 519
- Schadstoffarme Demontage
- Transportgerechtes Ablegen und Zwischenlagern der Platten für spätere Entsorgung
- Fläche im Bereich des Schornsteins, Arbeiten auf Dachfläche
- Persönliche Schutzausrüstung (PSA), Absicherung der Baustelle und Einhaltung der Arbeitsschutzvorschriften liegen im Verantwortungsbereich des AN

Entsorgung in gesonderter Position.
Menge: 35,000 m²

**02.2 Entsorgung Asbesthaltige Baustoffe AVV 17 06 05**
Fachgerechte Entsorgung der Wellzementfaserplatten nach AVV-Abfallschlüssels17 06 05 (asbesthaltige Baustoffe) gem. TRGS 519 zum Nachweis inkl. Anliefern, Stellen, Vorhalten und Abfahren von Behältnissen zum Transport sowie aller Personalkosten und -nebenkosten.

Die Entsorgung erfolgt gemäß Gefahrstoffverordnung (GefStoffV), TRGS 519 (Anlage 4C), Deponieverordnung (DepV) und Kreislaufwirtschaftsgesetz (KrWG). Asbestprodukte sind staubdicht zu verpacken und auf einer geeigneten Deponie zu lagern.
Menge: 750,000 kg

**02.3 Lieferung Konstruktionsvollholz KVH**
Konstruktionsvollholz KVH liefern, aus Nadelholz (Fichte/Tanne), getrocknet 15%, gehobelt und gefast, frei von Holzschutzmitteln, alle Querschnitte und Längen gem. Statik, frei Baustelle für Wechsel liefern.
Überlängen, Überstärken und Verschnitt sind in den Einheitspreis einzurechnen und werden nicht gesondert vergütet.
Menge: 0,200 m³

**02.4 Koppelpfette Wechsel Schornstein**
Herstellung eines zimmermannsmäßigen Wechsels im Bereich der Schornsteinöffnung in vorhandener Koppelpfettenlage (ca. 14/10 cm Querschnitt)

Leistungsumfang:

- Zerschneiden und Ausklinken der betroffenen Pfetten zur Herstellung des Durchbruchs
- Einbau eines neuen Wechsels aus Konstruktionsvollholz (KVH oder vergleichbar), Querschnitt ca. 10/14 cm
- Lieferung und fachgerechte Montage von 2 Stück Balkenschuhen Typ B 100/140 oder gleichwertig, je Wechsel
- Befestigung der Balkenschuhe mit zugelassenen Verbindungsmitteln gemäß Herstellerangaben
- Zimmermannsmäßige Verbindung mit dem Bestand (kraft- und formschlüssig)
- Inkl. erforderlicher statischer Ersatzmaßnahme durch fachgerechte Abfangung der Pfetten während der Arbeiten (temporäre Abstützung auf vorhandener Betondecke im Dachraum möglich)
- Inkl. aller Nebenarbeiten

Alle Sicherungsmaßnahmen und Arbeitsvorbereitungen sind in den Einheitspreisen mit einzukalkulieren, sofern nicht gesondert ausgeschrieben.
Menge: 2,000 St

**02.5 Wellzementfaserplatten liefern und einbauen**
Liefern und fachgerechtes Einbauen von Wellzementfaserplatten zur Wiederherstellung der Dachfläche im Bereich des Schornsteins.

- Plattenmaterial: Faserzementplatten, Profil 5, Zementgrau an Bestand angleichen
- Anarbeitung an den Bestand
- inkl. Anpassung an Schornsteinanschluss
- Inkl. aller Nebenleistungen (Maßnehmen, Abdichten, Zuschneiden)
Menge: 35,000 m²

**02.6 Abdichtung Wellzementfaserplatte und Schornstein**
Lieferung und fachgerechte Montage eines flexiblen, selbstklebenden Anschlussbands zur regensicheren Anbindung des Schornsteins an die vorhandene Dacheindeckung aus Wellzementfaserplatten.

- Ausführung an vier Seiten (First-, Trauf- und seitlicher Anschluss)
- Anpassung an das vorhandene Wellenprofil der Dacheindeckung durch Anformen
- Hochführung an der Schornsteinverkleidung mit mechanischer Befestigung durch Anpressleisten
- Dauerelastische Versiegelung der oberen Anschlussfuge
- Inkl. aller Nebenleistungen: Maßnehmen, Zuschneiden, Befestigungs- und Dichtmaterial
- Außenmaße Schornstein Roh: 67x67cm
- Dachneigung: ca.11°

Ausführung gemäß den Fachregeln des Dachdeckerhandwerks
Menge: 3,000 m

**02.7 Giebelwinkel**
Lieferung und fachgerechte Montage von Ortgangwinkeln aus Faserzement zur seitlichen Einfassung der Dacheindeckung mit Wellzementfaserplatten.

- Profil 5, Dachneigung 11° Zementgrau an Bestand angleichen
- Inkl. sämtlicher Befestigungsmittel, Zuschnitt, Stoßausbildung und aller Nebenleistungen
Menge: 13,000 m

**02.8 Wellfirsthaube**
Lieferung und fachgerechte Montage von Wellfirsthauben aus Faserzement als Firstabdeckung.

- Profil 5, Dachneigung 11°, Zementgrau an Bestand angleichen
- Inkl. sämtlicher Befestigungsmittel, Zuschnitt, Stoßausbildung und aller Nebenleistungen
Menge: 2,000 m

**02.9 Schornsteinverkleidung**
Liefern und fachgerechtes Montieren einer Schornsteinverkleidung aus Titanzinkblech in Stehfalztechnik, einschließlich Unterkonstruktion, auf Betonfertigteil.

Leistungsumfang:
- Verkleidung des freistehenden Schornsteinkopfs, Höhe über Dach ca. 2,05 m
- Schornstein Rohmaß außen: ca. 67 × 67 cm
- Untergrund: Betonfertigteil

Bekleidung
- Montage einer tragfähigen Unterkonstruktion aus Metallprofilen, Dicke ca. 5 cm
- Aufbringen einer vollflächigen Trägerplatte (z. B. OSB 3, 15 mm), verdübelt auf dem Beton
- Trennschicht aus PE-Folie
- Herstellung eines gleichmäßigen Hinterlüftungsabstands von 50 mm zwischen Betonmantelstein und Trägerplatte
- Außenverkleidung mit Titanzinkblech, ausgeführt in Stehfalztechnik

Anschlüsse:
- Fachgerechter oberer Anschluss an die Abdeckplatte sowie unterer Anschluss an die Dachhaut
- Inklusive Insektenschutzgitter an oberem und unterem Anschluss

Nebenarbeiten:
- Inklusive aller erforderlichen Nebenarbeiten: Maßaufnahme, Zuschnitt, Abdichtung, Befestigung usw.

Gemäß den Fachregeln des Dachdeckerhandwerks und den geltenden Herstellerrichtlinien
Menge: 1,000 St

### Titel 03 Bohlenwände

**03.1 Wandöffnung Zuluft und Abluft, 0,81m²**
Herstellung einer quadratischen Öffnung im vorhandenen Holztor zur Montage eines Ab- und Zuluftgitters.

- Lichtes Öffnungsmaß mindestens 0,81m², Lage der Öffnung nach Abstimmung mit dem zuständigen Schornsteinfeger
- Ausführung durch fachgerechtes Aussägen, Schleifen, Entgraten und Aussteifen des verbleibenden Türfeldes
- inkl. Rückseitiger Verstärkung des Türblattes
Menge: 2,000 St

**03.2 Zuluft / Abluftgitter**
Liefern und fachgerechtes Montieren von quadratischen Lüftungsgitter als Zu- und Abluft im Holztor.

- Außenmaß / Öffnung: 0,9 × 0,9 m = 0,81 m²
- Luftdurchströmungsfläche: > 0,65 m²
- Material: verzinkter Stahl
- Ausführung: feststehende Lamellen, Insektenschutzgitter integriert
- Montage: im Holztor, inkl. aller Befestigungen und Abdichtungen
Menge: 2,000 St

**03.3 Bohlenwand Vollholz, unterschiedliche Längen**
Herstellen, liefern und einbauen einer Bohlenwand aus Vollholz

- Einsatzbereich: Hackschnitzelbunker und -lager
- Bohlenmaß: H = 300 mm, T = 60 mm, unterschiedliche Länge von ca. 4,08 und ca. 4,35 m je Stück
- OK Bohlenwand = +1,80 m über Boden
- Einbaulänge nach vorherigem Aufmaß, je nach Lager- und Bunkerbreite
- Bohlen werden lose aufgestapelt, nicht verschraubt, zur Entnahme nach oben
- Nadelholz, sägerau
- Lieferung in Längen nach Bedarf, ggf. bauseitiger Zuschnitt
Menge: 25,000 m²

**03.4 U-Profilstahl U80 Länge 1,80m**
Liefern und montieren eines U-Profilstahls Typ U80 (nach DIN 1026-1)

- Länge: 1,80 m
- Stahl: Verzinkt
- Befestigung mit Klebedübeln alle 25cm in Beton mit M12 Schrauben
- Inkl. Einmessen, Bohren, Dübeln, Verkleben, Ausrichten
- Träger liegt stirnseitig an Betonstütze an
Menge: 6,000 m

### Titel 04 Entsorgung

**04.1 Entsorgung Holz AVV 17 02 01**
Fachgerechte Entsorgung von Bau- und Abbbruchabfällen der AVV-Abfallschlüssels 17 02 01 (Holz) zum Nachweis inkl. Anliefern, Stellen, Vorhalten und Abfahren von Behältnissen zum Transport sowie aller Personalkosten und -nebenkosten.
Menge: 1,000 t

### Titel 05 Stundenlohnarbeiten

*Hinweis: Zusätzliche Technische Vertragsbedingungen (ZTV)*
Zusätzliche Technische Vertragsbedingungen (ZTV)
Stundenlohnarbeiten

1. VERRECHNUNGSSATZ FÜR ARBEITSKRAFT
  Stundenlohnarbeiten, die durch Arbeitskräfte auf Anordnung der Bauleitung ausgeführt werden, zum werktäglichen Nachweis. Angeboten wird für die jeweilige Arbeitskraft ein Verrechnungssatz, der sämtliche Aufwendungen enthält. Insbesondere den tatsächlichen Lohn mit den Zuschlägen für Gemeinkosten, Sozialbeiträge, vermögenswirksame Leistungen usw. sowie den Lohn- bzw. Gehaltsnebenkosten; Zuschläge für Nacht-, Sonntags- und Feiertagsarbeiten sind jedoch nicht einzurechnen. Der Verrechnungssatz ist unter Beachtung der preisrechtlichen Vorschriften zu ermitteln. Er gilt unabhängig von der Zahl der abgerechneten Stunden.
2. VERRECHNUNGSSATZ FÜR BAUGERÄT
  Stundenlohnarbeiten, die mit Baugeräten auf Anordnung der Bauleitung ausgeführt werden. Angeboten wird für das jeweilige Gerät ein Verrechnungssatz, der sämtliche Aufwendungen für den Einsatz enthält, insbesondere Gerätevorhalts- und Betriebsstoffkosten sowie sämtliche Zuschläge einschl. Kosten für das Bedienungspersonal. Abgerechnet wird nach den tatsächlich geleisteten Arbeitsstunden. Der Verrechnungssatz ist unter Beachtung der preisrechtlichen Vorschriften ermittelt. Er gilt unabhängig von der Anzahl der abgerechneten Stunden.
3. VERRECHNUNGSSATZ FÜR MATERIAL
  Materiallieferungen auf Anordnung der Bauleitung für Stundenlohnarbeiten. Angeboten werden Materiallieferungen frei Baustelle; das Abladen auf der Baustelle wird im Stundenlohn gemäß Zff. 1 oben vergütet.
4. BEAUFTRAGUNG, NACHWEIS VON STUNDENLOHNARBEITEN
  Stundenlohnarbeiten dürfen grundsätzlich nur nach schiftlicher Beauftragung durch die Bauleitung ausgeführt werden. Nachweise sind spätestens - 3 Tage - nach Ausführung der Arbeiten der Bauleitung zur Anerkennung vorzulegen. Abgerechnet werden ausschließlich schriftlich anerkannte Stundenlohnleistungen.

**05.1 Facharbeiterstunden zum Nachweis**
Lohnstunden Facharbeiter auf Anweisung des Auftraggebers, einschließlich aller Zuschläge, Lohn- und Nebenkosten.

Lohnkostenberechnung erfolgt auf der Basis einer täglichen Arbeitszeit von 6:00 - 17:00 Uhr. Rüst- und Verladezeiten am Platz, sowie Fahrzeiten der Mitarbeiter / Transportkosten auf und von der Baustelle werden entsprechend in Rechnung gestellt und zählen als Arbeitszeit.

Aufwand geschätzt, Abrechnung erfolgt nach tatsächlichem Aufwand.
Menge: 10,000 h

**05.2 Helferstunden**
Lohnstunden Helfer auf Anweisung des
Auftraggebers, einschließlich aller
Zuschläge, Lohn-, Fahrt- und Nebenkosten.
Menge: 10,000 h
